# Cottbus - Erneuerung LSA 42 Dissenchener Str.
Leistungsbeschreibung (GAEB DA XML 3.1, DA81)
Projekt: C-25/11/25
Währung: EUR
Bieterkommentare zugelassen: ja
Ausführungsbeginn: 26.03.2026
Erstellt mit: ASBwin 19.0.3.0, Position 19.0.3.0, 26.03.2026

## Erneuerung einer LSA in Cottbus
Datum: 26.03.2026

*Hinweis*
Die Arbeiten finden während einer Vollsperrung statt.

### Bereich 01 LSA 42 Dissenchener Str./Peitzer Str.

#### Titel 01.01 Verkehrssicherung

**01.01.0001 Baustelle einrichten**
*** Pauschalposition
Geräte, Werkzeuge und sonstige Betriebsmittel, die zur
vertragsgemäßen Durchführung der Bauleistungen
erforderlich sind, auf die Baustelle bringen, bereitstellen
und -soweit der Geräteeinsatz nicht gesondert berechnet wird- betriebsfertig aufstellen einschl. der dafür notwendigen Arbeiten. Die erforderlichen festen Anlagen herstellen.
Baubüros, Unterkünfte, Werkstätten, Lagerschuppen und
dgl., soweit erforderlich, antransportieren, aufbauen
und einrichten.
Strom-, Wasser-, Fernsprechanschluss sowie
Entsorgungseinrichtungen und dgl. für die Baustelle,
soweit erforderlich, herstellen. Bei Bedarf Zufahrtswege zur Baustelle sowie Lagerplätze, sonstigePlatzbefestigungen
und Wege im Baustellenbereich anlegen.
Oberbodenarbeiten einschl. Beseitigen von Aufwuchs für
die Baustelleneinrichtung, soweit erforderlich, ausführen.
Flächen beschaffen, sofern die vom AG zur Verfügung
gestellten nicht ausreichen. Kosten für Vorhalten,
Unterhalten und Betreiben der Geräte, Anlagen und
Einrichtungen einschl. Mieten, Pacht, Gebühren und dgl.
werden nicht mit dieser Pauschale, sondern mit den
Einheitspreisen der betreffenden Teilleistungen vergütet. Soweit nicht für bestimmte Leistungen (z.B. Bedarfsleistungen) für das Einrichten der Baustelle gesonderte Positionen im Leistungsverzeichnis
enthalten sind, gilt die Pauschale für alle Leistungen
dieses Abschnittes des Leistungsverzeichnisses.
Menge: 1,000 Psch

**01.01.0002 Baustelle räumen**
*** Pauschalposition
Baustelle von allen Geräten, Anlagen, Einrichtungen und
dgl. räumen.
Benutzte Flächen und Wege entsprechend dem
ursprünglichen Zustand unter Wahrung der
landschaftspflegerischen Belange ordnungsgemäß
herrichten. Verunreinigungen beseitigen.
Soweit nicht für bestimmte Leistungen für das Räumen
der Baustelle gesonderte Positionen im
Leistungsverzeichnis enthalten sind, gilt die Pauschale
für alle Leistungen dieses Abschnittes des Leistungsverzeichnisses.
Menge: 1,000 Psch

**01.01.0003 Einrichtungen zur Verkehrssicherung**
*** Pauschalposition
Einrichtungen zur Verkehrssicherung und
Verkehrsregelung nach StVO bei Bauarbeiten auf
zweibahnigen Straßen unter Aufrechterhaltung des
Verkehrs bereitstellen, aufbauen, ständig unterhalten
und betreiben, umsetzen und abbauen.
Ersatz zerstörter und abhanden gekommener Teile der
Einrichtungen wird nicht gesondert berechnet. 60 v. H.
der Pauschale werden nach betriebsfertigem Aufbau, der
Rest nach  Abbau der Verkehrssicherungseinrichtungen
berechnet.
Auf- und Abbau der Verkehrssicherung täglich vor
Arbeitsbeginn und nach Arbeitsende.
Ausführung nach vom AN vorgelegten Verkehrszeichenplan.
Kosten für den Sicherheits- und Gesundheitsschutz-
Koordinator während der Ausführung des Bauvorhabens
sind in den Pauschalpreis einzurechnen.
Menge: 1,000 Psch

#### Titel 01.02 Steuergerät

**01.02.0001 Steuergerät**
-Steuergerät, Typ:

.......................................................
für verkehrsabhängige Steuerung eines Knotenpunktes nach Unterlagen des AG anschlussfertig liefern und aufbauen. Geräteausstattung und Aufbau: vollelektronische,  mikroprozessorgesteuerte Schalt- Steuer- und Signalsicherungseinrichtung. Ausgangsspannung für Signalgeber: Anschluß und Betrieb von LED-Signalgebern in
24-48-Volt-Technik.
Anschluß und Betrieb der LED-Signalgeber und aller
sonstigen Anlagenkomponenten (z.B. Fußgängertaster,
Detektoren) in 24-48-Volt-Technik bzw. Kleinspannung (vgl.
Leistungsbeschreibung).
Im Kunststoffschrank; Türen- mit Sicherheitsschlössern versehen.
Netzanschlussteil mit einer getrennten Tür zugängig, ausgestattet mit Doppelschliesssystem.
Hausanschlusskasten für max. 4 x 35 mm² Kabel und NH- Netzeingangssicherung, plombiertem Zählerkasten für 2-Leiter-Zähler, Hauptsicherung, Hauptschalter. Die  Anschlussbedingungen der örtlichen EVU sind zu beachten.

Anzusteuern und zu schalten sind:

4 Fahrzeugsignalgruppen  3-feldig,

3 ÖPNV-Signalgruppen  1-feldig

4 Radfahrersignalgruppen  4-feldig,

4 Fußgängersignalgruppen  3-feldig,

4 Fußgängerschutzblinker  1-feldig,

4 Blindensignalgruppen
Orientierungssignale
6 Reservegruppen (bis zu 4- feldig)

Signalsicherung gegen ungewollt erscheinende Signale nach Konflikt- und Zwischenzeitenmatrix als Grün-Grün-Verriegelung mit Zwischenzeitenüberwachung.
Signalsicherung gegen ausfallende Signale.

Signaleingänge für:
8 Anforderungs- und Blindentaster (Kombitaster)
4 Radfahreranforderungstaster
19 Meldeeingänge für Videodetektion
9 Detektorstörsignale für Videokamera
12 ÖV-Meldepunkte
12 Reserveeingänge

inkl. Cohda Wireless MK6 RSU
- Funkstandards:
  2x ITS-G5 / 802.11p (CPM optimiert)
  2x C-V2x
- Strom- und Datenversorgung über PoE
- Hardware Security Module (CPOC Lvl 2 konform)
- Bluetooth
- WiFi 802.11 a/b/g/n/ac
- Cellular 5G/4G/3G/2G
- Lokale Prognose möglich
- Temper Proof System
- Erschütterungsschutz
- Vibrationsschutz

Einschließlich Bedieneinrichtung für örtliche Wahl der Betriebsart.
Standort-Sternverkabelung, Ausgangsklemmen in Trennausführung.
Einschließlich Funktionen, Parameter und Signalzeiten gemäß VTU.
Maßnahmen zur Vermeidung von Kondenswasser und sonstigen witterungsbedingten Einflüssen.
Einschließlich Bereitstellung der Bauunterlagen des Steuergerätes und der Softwaredokumentation in 2-facher Ausfertigung.
Einschließlich betriebsbereiter Anschluss der Einrichtung zur Fernüberwachung der Lichtsignalanlage.

Weitere Forderungen gemäß Baubeschreibung.

.
Menge: 1,000 St

**01.02.0002 Sockel für Steuergerät liefern**
Sockel / Fertigfundament für Steuerschrank nach Wahl des AN mit Kabelentlastungs- und Potentialausgleichsschiene frei Baustelle liefern und einbauen; Sockel für Steuerschrank, als Fertigteil in Leichtbauweise aus witterungsbeständigem Material.
Menge: 1,000 St

**01.02.0003 Steuerschrank**
Steuerschrank für Steuergerät liefern und nach Signallageplan auf Sockel aufbauen.
Bodenplatte nach Auflegen der Kabel abdichten.
Steuerschrank mit Doppeltür, mit Plätzen für Stromversorgungs-, Bedieneinrichtung und jeweils gesonderter Zugangsklappe.
Material = Kunststoff.
Farbe nach Angabe des AG.
Schaltschrank sprüh- und farbfest mit Aufkleber "Bekleben verboten"
Sicherheitsschloss für Steuereinrichtung und EVU, mit Doppelschließsystem
Typ: nach Wahl des AG
Menge: 1,000 St

**01.02.0004 Funkuhr**
Funkuhr mit Ferritantenne einschließlich Befestigung liefern und montieren inkl. aller Nebenarbeiten.
Zum Lieferumfang zählen:
- Befestigungsmaterial aus korrosionsfreiem Stahl nach
  DIN 17440, Werkstoff Nr.: 1.4571
- Antennenkabel vom Steuergerät zur Ferritantenne:
  RG 71 B/U 93
- Stromversorgung, Stecker und Zubehör frei Baustelle liefern
  und im Steuergerät einbauen und anschalten
- Funktionsbeschreibung der Funkuhr ist mitzuliefern und im
  Steuergerät zu hinterlegen.
Die Funkuhr muss folgende Bedingungen erfüllen:
- Funkuhr mit Wochen- und Feiertagsautomatik
- Datum und Uhrzeit müssen ohne Zusatzgeräte ablesbar sein
- Sie wird benötigt für die Programmumschaltung, Ein- und
  Ausschaltung der LSA
- Sie dient zur Synchronisierung der LSA
- Modernste Technik mit GSM-Übertragung
Menge: 1,000 St

**01.02.0005 OCIT-Schnittstelle**
OCIT-Schnittstelle (Hard- und Softwarekomponenten) für die
aktuellste OCIT-Version im Steuergerät liefern und montieren.
Inkl. auflegen aller Kabel zum Anschluss des Modems im System und Test aller Funktionen und betriebsbereite Übergabe.
Menge: 1,000 St

**01.02.0006 Versorgung Verkehrsrechner**
*** Pauschalposition
Versorgung aller neuen notwendigen Daten der schon aufgenommenen Lichtsignalanlage in das Gesamtsystem,
- Aktivierung des Objektes im Lageplan,
- Aufnahme des neuen Signallageplanes mit allen
  verkehrstechnischen Objekten (zum Beispiel
  Signalgruppen, Detektoren) und deren Aktivierung,
- Aktivierung im gesamten Störmeldesystem,
- Anpassung der Steuergeräte-Dokumente für den
  Verkehrsrechneranschluss

Der vom Bieter zu berücksichtigende Nettoeinheitspreis
bei der ausführenden Firma beträgt 280,00 Euro.
Menge: 1,000 Psch

**01.02.0007 Software-Versorgung des Steuergerätes**
*** Pauschalposition
Software-Versorgung des Steuergerätes gemäß
verkehrstechnischer Planung (VTU) zur Steuerung der
Lichtsignalanlage. Planung liegt in aktuellster LISA-Datei vor.
Die als Anlage in Auszügen beigefügte verkehrstechnische
Planung (VTU) zur Steuerung der Lichtsignalgeber muss realisiert werden.
In den Preis einzurechnen sind folgende Leistungen:
- Bereitstellung aller erforderlichen Hilfsmittel wie
  z.B. Testplatz, Compiler usw.
- Umsetzung der Verkehrsplanung in die entsprechende
  Geräteversorgung.
- Test der realisierten Geräteversorgung im Software-
  Prüfstand.
- Bereitstellung eines Testplatzes und Teilnahme an der
  stichprobenartigen Laborprüfung durch ein vom AG
  beauftragtes Planungsbüro.
- Betriebsbereite Installation im Steuergerät.
- Parameteränderungen (an bis zu 2 Vorort-Terminen)
  nach erfolgter Inbetriebnahme zur Anpassung an den
  Istzustand des Steuergerätes inkl. Rückdokumentation
  (ink. aller Nebenkosten wie z.B. An- und Abfahrt).
Menge: 1,000 Psch

**01.02.0008 Erdungsmaterial für das Steuergerät**
Erdungsmaterial für das Steuergerät gemäß DIN 0100/ Teil 540 nach Erfordernis und Wahl des Bieters liefern, anschließen und einbauen.
Menge: 1,000 St

#### Titel 01.03 Signalgeber

**01.03.0001 Signalgeber LED 3/200 o. S. am Mast**
Signalgeber in LED-Technik einschl. Schuten und systembedingtem Zubehör nach Unterlagen des AG liefern und betriebsfertig anbauen. Typgeprüfter Signalgeber, mindestens Phantomlichtklasse 4. Signalgeber mit Zweipunktbefestigung. Elektrische Schutzart mind. IP 54. Elektrischen Anschluss am Mastverteiler herstellen.
EN 61508 SIL-3
- LED-Technik in 24V-48V mit BAST-Prüfzeugnis und TÜV-
  Nachweis
- Gehäuse schwarz RAL 7032, Kunststoff.
- Feldigkeit/Größe: 3-feldig/200 mm
- Streuscheibenfarbe: rot/gelb/grün im Farbbereich nach DIN  6163, Teil 5;
- Sinnbild: ohne
- Signalleuchtfläche mit quadratischer Umrandung;
einschließlich Reflektoren mit Lampenfassungen und Signallampen (20W) sowie Steigleitung;
- Montage am Standmast oder Auslegermast unten, inkl.
  Kabelzuführung  zum Kabelverteiler und Lieferung d.
  Befestigungsmaterials

(K1, K1a,  K2, K2a, K3, K3a, K4a, K4b)
Menge: 8,000 St

**01.03.0002 Signalgeber LED 3/200 o. S. am Ausl.**
Signalgeber in LED-Technik einschl. Schuten und systembedingtem Zubehör nach Unterlagen des AG liefern und betriebsfertig anbauen. Typgeprüfter Signalgeber, mindestens Phantomlichtklasse 4. Signalgeber mit Zweipunktbefestigung. Elektrische Schutzart mind. IP 54. Elektrischen Anschluss am Mastverteiler herstellen.
EN 61508 SIL-3
- LED-Technik in 24V-48V mit BAST-Prüfzeugnis und TÜV-
  Nachweis
- Gehäuse schwarz RAL 7032, Kunststoff.
- Feldigkeit/Größe: 3-feldig/200 mm
- Streuscheibenfarbe: rot/gelb/grün im Farbbereich nach DIN  6163, Teil 5;
- inkl. Kontrastblende
- Sinnbild: ohne
- Signalleuchtfläche mit quadratischer Umrandung;
einschließlich Reflektoren mit Lampenfassungen und Signallampen (20W) sowie Steigleitung;
- Montage am Auslegermast oben, inkl.
  Kabelzuführung  zum Kabelverteiler und Lieferung d.
  Befestigungsmaterials

(K1b, K2b)
Menge: 2,000 St

**01.03.0003 Signalgeber LED 1/300 (Blinker) m.S. FG/Rad am Mast**
Signalgeber in LED-Technik einschl. Schuten und systembedingtem Zubehör nach Unterlagen des AG liefern und betriebsfertig anbauen. Typgeprüfter Signalgeber, mindestens Phantomlichtklasse 4. Signalgeber mit Zweipunktbefestigung. Elektrische Schutzart mind. IP 54. Elektrischen Anschluss am Mastverteiler herstellen.
EN 61508 SIL-3
- LED-Technik in 24V-48V mit BAST-Prüfzeugnis und TÜV-
  Nachweis
- Gehäuse schwarz RAL 7032, Kunststoff.
- Feldigkeit/Größe: 1-feldig/300 mm
- Streuscheibenfarbe: gelb im Farbbereich nach DIN6163, Teil 5;
- Sinnbild:  Fußgänger gemäß Signallageplan
- Signalleuchtfläche mit quadratischer Umrandung;
einschließlich Reflektoren mit Lampenfassungen und Signallampen (20W) sowie Steigleitung;
- Elektrische Schutzart mind. IP 54. Elektrischen Anschluss am Mastverteiler herstellen.

Anbau am Mast/Kragarm neben Fahrbahn, Unterkante Signalgeber über Verkehrsfläche bis 2,20 m.
Die Signalgeber sind gemäß SLP wetterbeständig von
außen zu kennzeichnen

(BF1, BF1a, BF2, BF2a, BF3, BF3a, BF4, BF4a)
Menge: 8,000 St

**01.03.0004 Fußgängersignalgeber LED, 3feldig, 200 mm Ø, FG**
Signalgeber in LED-Technik einschl. Schuten und systembedingtem Zubehör nach Unterlagen des AG liefern und betriebsfertig anbauen. Typgeprüfter Signalgeber, mindestens Phantomlichtklasse 4. Signalgeber mit Zweipunktbefestigung. Elektrische Schutzart mind. IP 54. Elektrischen Anschluss am Mastverteiler herstellen.
EN 61508 SIL-3
- LED-Technik in 24V-48V mit BAST-Prüfzeugnis und TÜV-
  Nachweis
- Gehäuse schwarz RAL 7032, Kunststoff.
- Feldigkeit/Größe: 3-feldig/200 mm
- Streuscheiben weiß/ rot/grün im Farbbereich nach DIN 6163, Teil 5;
- Streufarbe: lichtgrau
- Sinnbild: Fußgänger bzw. `Signal kommt` (gemäß Signallageplan)
- Signalleuchtfläche mit quadratischer Umrandung;
einschließlich Reflektoren mit Lampenfassungen und Signallampen (20W) sowie Steigleitung;
- Montage am Standmast oder Auslegermast unten, inkl.
Kabelzuführung zum Kabelverteiler und Lieferung d. Befestigungsmaterials

(F1, F1a, F2, F2a, F3, F3a, F4, F4a)
Menge: 8,000 St

**01.03.0005 Rad-Signalgeber LED 4/100, Rad**
Signalgeber in LED-Technik einschl. Schuten und systembedingtem Zubehör nach Unterlagen des AG liefern und betriebsfertig anbauen. Typgeprüfter Signalgeber, mindestens Phantomlichtklasse 4. Signalgeber mit Zweipunktbefestigung. Elektrische Schutzart mind. IP 54. Elektrischen Anschluss am Mastverteiler herstellen.
EN 61508 SIL-3
- LED-Technik in 24V-48V mit BAST-Prüfzeugnis und TÜV-
  Nachweis
- Gehäuse schwarz RAL 7032, Kunststoff.
- Feldigkeit/Größe: 4-feldig/100 mm
- Streuscheibenfarbe: weiß/rot/gelb/grün im Farbbereich nach DIN6163, Teil 5;
- Sinnbild: Rad bzw. `Signal kommt`(gemäß Signallageplan)
- Signalleuchtfläche mit quadratischer Umrandung;
einschließlich Reflektoren mit Lampenfassungen und Signallampen (20W) sowie Steigleitung;
- Montage am Standmast oder Auslegermast unten, inkl.
  Kabelzuführung  zum Kabelverteiler und Lieferung d.
  Befestigungsmaterials

(R1, R2, R3, R4)
Menge: 4,000 St

**01.03.0006 ÖPNV-Signalgeber, 1/200, m.S.A**
Signalgeber in LED-Technik einschl. Schuten und systembedingtem Zubehör nach Unterlagen des AG liefern und betriebsfertig anbauen. Typgeprüfter Signalgeber, mindestens Phantomlichtklasse 4. Signalgeber mit Zweipunktbefestigung. Elektrische Schutzart mind. IP 54. Elektrischen Anschluss am Mastverteiler herstellen.
EN 61508 SIL-3
- LED-Technik in 24V-48V mit BAST-Prüfzeugnis und TÜV-
  Nachweis
- Gehäuse schwarz RAL 7032, Kunststoff.
- 1-feldig / 200 mm Ø
- "A" (gemäß SLP)
- Streuscheibenfarbe: weiß
- Phantomklasse V
- Montage am Auslegermast oben, inkl. Kabelzuführung zum Kabelverteiler,  und Lieferung d. Befestigungsmaterials
- Elektrischen Anschluss am Signalgeber und Kabelverteiler
  herstellen

(B1, B2G, B2L, B3)
Menge: 4,000 St

**01.03.0007 Akustischer Freigabe-Signalgeber**
Zusatzeinrichtung für Blinde und hochgradig Sehbehinderte, Gerät für Freigabeton einschließlich Anschlusskabel und Befestigungselementen liefern, nach Signallageplan montieren und betriebsfertig anschließen;
mit automatischer Lautstärkeanpassung an
Umgebungsgeräusche;
Material = witterungsbeständiger Kunststoff, IP 54
Typ = nach Wahl des AN unter Beachtung der
Zulassungsbedingungen des AG
Menge: 8,000 St

**01.03.0008 Akustischer Orientierungs-Signalgeber**
Zusatzeinrichtung für Blinde und hochgradig Sehbehinderte, „Pilotton“ als Orientierungssignal einschließlich Anschlusskabel und Befestigungselementen liefern, nach Signallageplan montieren und betriebsfertig anschließen; mit automatischer Lautstärkeanpassung an Umgebungsgeräusche; Material = witterungsbeständiger Kunststoff, IP 54 Typ = nach Wahl des AN unter Beachtung der Zulassungsbedingungen des AG
Menge: 8,000 St

**01.03.0009 Signalgruppenbezeichnung anbringen**
*** Pauschalposition
Signalgruppenbezeichnung am Gehäuse anbringen.
Menge: 1,000 Psch

#### Titel 01.04 Masten

**01.04.0001 Auslegermast 3,5 m liefern, montieren, ausr.**
Auslegermast (schwenkbar, zweigeteilt) mit Ausladung 3,5m (Mast M1), verzinkt, mit Flanschplatte, entsprechend den statischen und konstruktiven Erfordernissen für Signalgeber, einschl. aller notwendigen Befestigungseinrichtungen für Signalgeber; liefern, montieren und ausrichten.
Menge: 1,000 St

**01.04.0002 Fundamentrahmen/Auslegermast/3,5 m**
Fundamentrahmen oder Steinschraubenkorb liefern undbauseitig bereitstellen.
- für Auslegermast bis 3500 mm
- entsprechend statischen und konstruktiven Erfordernissen nach Angaben des Herstellers,
- einschließlich Rohreinführung aus flexiblem
Kunststoffpanzerrohr FFKUS DN 75 (ca. 5m/Fundament)
- Fundament setzen wird getrennt vergütet
 bzw. erfolgt durch ein anderes Unternehmen
Menge: 1,000 St

**01.04.0003 Auslegermast 5 m liefern, montieren, ausr.**
Auslegermast (schwenkbar, zweigeteilt) mit Ausladung 5m (Mast M7), verzinkt, mit Flanschplatte, entsprechend den statischen und konstruktiven Erfordernissen für Signalgeber, einschl. aller notwendigen Befestigungseinrichtungen für Signalgeber; liefern, montieren und ausrichten.
Menge: 1,000 St

**01.04.0004 Fundamentrahmen/Auslegermast/7 m**
Fundamentrahmen oder Steinschraubenkorb liefern undbauseitig bereitstellen.
- für Auslegermast bis 5000 mm
- entsprechend statischen und konstruktiven Erfordernissen nach Angaben des Herstellers,
- einschließlich Rohreinführung aus flexiblem
Kunststoffpanzerrohr FFKUS DN 75 (ca. 5m/Fundament)
- Fundament setzen wird getrennt vergütet
 bzw. erfolgt durch ein anderes Unternehmen
Menge: 1,000 St

**01.04.0005 Signalmast / Rohrmast liefern, montieren, ausr.**
Signalmast entsprechend statischen und konstruktiven Erfordernissen inkl. Zubehör liefern, montieren und ausrichten
(Mast M2, M4, M5, M8, M10, M11)
Ausführung:
- Standort nach SLP
- Form nach Wahl des AN, Mast mit Masttür und
  Mastverteiler
- Material: Stahl, feuerverzinkt, min. 60 mym,
- Rohrmast
- Mast mit Flanschplatte und Mastkappe
- Mast mit Flanschplatte auf Fundament mit
  Fundamentrahmen setzen
Menge: 6,000 St

**01.04.0006 Fundamentrahmen/Standmast**
Fundamentrahmen oder Steinschraubenkorb an die Stadt Freising liefern und bauseitig bereitstellen.
- für Standmast
- entsprechend statischen und konstruktiven Erfordernissen
  nach Angaben des Herstellers
- einschließlich Rohreinführung aus flexiblem
  Kunststoffpanzerrohr Kabuflex DN 100 (ca. 5m/Fundament)
Menge: 6,000 St

**01.04.0007 Kurzmast mit Flanschplatte**
Kurzmast aus Stahl, feuerverzinkt, Schichtdicke
min. 60mym, mit verschließbarer Masttür, entsprechend
statischen und konstruktiven Erfordernissen liefern, montieren und ausrichten.
Beschichtung im unteren Bereich nach Unterlage des AG.
Mast mit Flanschplatte, Kabeleinführungsöffnung und
Mastkappe.

Anschluss der Verkabelung sowie Installation sämtlicher
Anbauteile, inkl. allem Montagezubehör (Mastverteiler
wird gesondert vergütet) frei Baustelle liefern, montieren,
Kabel einführen und anschließen, inkl. aller Nebenleistungen.
Nach Aufstellen des Mastes umgebende Fläche
entsprechend dem ursprünglichen Zustand herstellen.
Überschüssigen Aushub in Eigentum des AN übernehmen
und von der Baustelle entfernen.
Fehlendes/unbrauchbares Material ersetzen.

(Mast M3, M6, M9, M12)
Menge: 4,000 St

**01.04.0008 Fundamentrahmen/Kurzmast liefern**
Fundamentrahmen oder Steinschraubenkorb frei Baustelle
liefern.
- für Kurzmast
- entsprechend statischen und konstruktiven
  Erfordernissen nach Angaben des Herstellers
- einschließlich Rohreinführung aus flexiblem
  Kunststoffpanzerrohr Kabuflex DN 110 (ca. 5m/Fundament)
Fundamentgröße: Die Fundamentabmessungen sind vor
Ort unbedingt zu überprüfen.
Menge: 4,000 St

#### Titel 01.05 Anforderungseinrichtungen

**01.05.0001 Fußgängeranforderungs- und Blindentaster**
Großflächentaster mit LED-Quittierung für Freigabeanforderung der Fußgängersignale, zugleich Blindenanforderung über mechanischen Drucktaster.
Drucktaster mit Richtungspfeil (taktiles Freigabesignal) an der Gehäuseunterseite, einschließlich Orientierungssignal im wetterfesten Gehäuse einschließlich der notwendigen Befestigungsteile und Anschlusskabel liefern, gemäß RiLSA 2015, entsprechend Signallageplan am Signalmast montieren und betriebsbereit anschließen. Einschließlich Sicherung gegen Vandalismus.
Ausführung: RTB System: Typ E+PIT
Menge: 8,000 St

**01.05.0002 Radfahreranforderungsgerät**
Anforderungtaster für Radfahrende im wasserdichten/wetterfesten und schlagfesten Gehäuse einschl. aller erf. Befestigungsmaterialien liefern und am Mast montieren und anschließen.
inkl. Sicherung gegen Vandalismus
Einbauhöhe zwischen 0,80m und 1,20m über der
Gehwegoberfläche.
Menge: 4,000 St

**01.05.0003 Videokamera**
Videokamera inkl. Auswerteeinheit und Zubehör liefern
und montieren

- Spannungsversorgung: über Auswerteeinrichtung
- inkl. Spannungsversogung in 24 - 42 VAC/ 24-48-VDC der
  Auswertebaubruppe (Netzteil)
- Funktion: Anforderung und Verlängerung von
  Freigabezeit- All-in-One-Sensor für die Fahrzeug-, Fahrrad-
  und Fußgängererkennung. Sensor mit DeepNeuralNetwork
  (DNN)
- Reichweite: bis zu 60 m
- Simulation von bis zu 24 Induktionsschleifen mit
  Hilfe optischer Messfelder für richtungsabhängige
  Anwesenheitsdetektion
- für die feste Montage an der Mastverlängerung
- Aluminiumgehäuse der Schutzart IP67
- mit Maßnahmen gegen Feuchtigkeit im Gehäuse
- einschl. eventueller erforderlicher Verlängerungen
  für die Anbringung einer Videokamera liefern und am
  Mast montieren
  Befestigung gem. Planung
  Farbanstrich wie Signalmasten
- einschl. Auswertebaugruppe für Videokamerasystem
  komplett mit Zubehör liefern und betriebsbereit
  montieren

Ausführung Auswerteeinrichtung:
- als modulare Steckbaugruppe für die Montage im
  Steuergerät
- Baugruppe geeignet für den Anschluss mindestens
  einer Videokamera und deren Auswertung,
  Anzahl der Auswertebaugruppen abhängig von der Anzahl
  der eingesetzten Videokameras und der nach
  verkehrstechnischer Planung erforderlichen Ausgänge
- Statische Haltezeit innerhalb der Messfelder
  mindestens 5 min
- mind. 16 Ausgänge je Auswerteeinrichtung
- Weiterleitung des Videosignals an einen vom
  AG frei wählbaren Ort muss möglich sein

einschl. Überspannungsschutz für die
Spannungsversorgung der Kamera und Auswerteeinrichtung
komplett mit Zubehör liefern und betriebsbereit
montieren.

Elektrischen Anschluss am Detektor und am Steuergerät
(Auswertebaugruppe) herstellen.

Mit Angebotsabgabe ist dem AG das
entsprechende Datenblatt der angebotenen und
beabsichtigten eingesetzten Kamera unaufgefordert zu
übergeben.

Zwingend auszufüllen:

..........................................
angebotenes Fabrikat

..........................................
Hersteller
Menge: 9,000 St

**01.05.0004 Netzteil für Videokamera**
Netzteil für Videokamerasystem komplett mit Zubehör
liefern und betriebsbereit montieren.
Ausführung:
- als modulare Steckbaugruppe f. die Montage im
  Steuergerät
- für die Spannungsversorgung der Auswertebaugruppe
  5V/450mA im Temperaturbereich von -10°C bis +75°C
Menge: 1,000 St

#### Titel 01.06 Kabel

**01.06.0001 Signalkabel NYY-J 19X 1,5**
Signalkabel NYY-J 19x1,5 entsprechend DIN VDE 0100
sowie RiLSA und den technischen Vorschriften des
Herstellers liefern und unter Einhaltung der DIN / VDE
0832 in vorhandenes Schutzrohr einziehen, im
Steuergerät und an den Masten anschließen;
einschließlich notwendigem Auf-, Ab- und Umsetzen der
Kabeltrommeln; Erschwernisse werden nicht gesondert
vergütet. Die Kabel sind so abzulängen, dass sie vor
dem Anschluss an der Masttür und am
Steuerschrankfundament 1,5m herausragen.
Muffen zwischen Steuergerät und Mast sind nicht
zulässig.
Einschließlich Kleinmaterial.
Abgerechnet wird nach verlegten Metern.
Menge: 500,000 m

**01.06.0002 Signalkabel NYY-J 30 X 1,5**
Signalkabel NYY-J 30x1,5 entsprechend DIN VDE 0100
sowie RiLSA und den technischen Vorschriften des
Herstellers liefern und unter Einhaltung der DIN / VDE
0832 in vorhandenes Schutzrohr einziehen, im
Steuergerät und an den Masten anschließen;
einschließlich notwendigem Auf-, Ab- und Umsetzen der
Kabeltrommeln; Erschwernisse werden nicht gesondert
vergütet. Die Kabel sind so abzulängen, dass sie vor
dem Anschluss an der Masttür und am
Steuerschrankfundament 1,5m herausragen.
Muffen zwischen Steuergerät und Mast sind nicht
zulässig.
Einschließlich Kleinmaterial.
Abgerechnet wird nach verlegten Metern.
Menge: 300,000 m

**01.06.0003 Steuerkabel 20x2x0,8**
Fernmeldeerdkabel A-2YF(L)2Y 20x2x0,8 für
Steuergerät liefern und abschnittweise in vorhandenes Schutzrohr, Schacht oder Mast einziehen.
Abgerechnet wird nach der Länge des verlegten Kabels
einschließlich Längenreserve.
Übergabepunkt: Kabelschacht am Mast M4 der FSA, Restlänge des Kabels an dieser Stelle = 25m
Menge: 750,000 m

**01.06.0004 Anschlusskabel Videokamera**
Koaxialkabel für Video-Kamerasystem, Typ: RG 59, 75 Ohm
bzw. A-2YF(L)2Y 2x2x0,8 (je nach verwendeten
Kamerasystem) liefern und unter Einhaltung der DIN VDE 0100 sowie RiLSA 2010 und den technischen Vorschriften des Herstellers liefern und zu den Masten M1 und M2 unter Einhaltung der DIN / VDE 0832 in vorhandenes Schutzrohr einziehen, ablängen, im Steuergerät und an den Masten bzw. der Videokamera anschließen; einschließlich notwendigem Auf-, Ab- und Umsetzen der Kabeltrommeln; Erschwernisse sind in diese Pos. einzurechnen.
Muffen zwischen Steuergerät und Mast / Videokamera sind nicht zulässig.
Einschließlich Kleinmaterial.
Menge: 400,000 m

**01.06.0005 Kabelkennzeichnung liefern und montieren**
*** Pauschalposition
Kabelkennzeichnung liefern und montieren.
Menge: 1,000 Psch

**01.06.0006 Kabelverteiler 30 Adern**
Kabelverteiler für Signalgeber liefern und einbauen.
Kabel nach Kabelplan absetzen und auflegen.
Inkl. Befestigungsmaterial.
Kabelverteiler auf Befestigungssteg im Mast anbringen,
für mindestens 30 Adern.
Gehäusematerial = Kunststoff.
Kabelschutz nach Wahl des AN einbauen.
Menge: 12,000 St

#### Titel 01.07 Verkehrszeichen

**01.07.0001 Verkehrszeichen liefern und montieren**
Schild mit Verkehrszeichen liefern und an den im Lageplan gekennzeichneten Masten anbringen.
Voll reflektierend mit Folie RA2, Schild aus Aluminium, 2mm dick, randprofil verstärkt, Gr. 2, einschließlich Befestigungsmaterial aus nicht rostenden Werkstoff;

2 St. V.306
2 St. V.205
Menge: 4,000 St

#### Titel 01.08 Test, Inbetriebnahme, Dokumentation

**01.08.0001 Prüfung, Inbetriebnahme, Übergabe**
*** Pauschalposition
Prüfung der Anlage nach VDE 0832, Inbetriebnahme,
Übergabe und Einweisung des AG.
Hinterlegung des Wartungsbuches im Steuergerät.
Berücksichtigt werden müssen hier die Kosten für eine
komplette Funktions- und Sicherheitsprüfung, die
Einschaltung und alle Abnahmen.
Weiterhin sind in dieser Position die Kosten für alle
anfallenden Nebenarbeiten (z. B. zusätzliche An- und
Abfahrt, Programmänderungen während der Abnahme,
eventueller Epromtausch, Änderung der Dokumentation
usw.) und die Teilnahme an der stichprobenartigen "Vor-
Ort-Prüfung" durch ein vom AG beauftragtes Planungsbüro
einschließlich Bereitstellung und Bedienung aller
erforderlichen Hilfsmittel sowie die Anfertigung eines Mitschriebs in allgemein lesbarer Form einzukalkulieren. Alternativ ist dem AG und dem Planungsbüro eine Software zum Auslesen des Mitschriebs zur Verfügung zu stellen.
Menge: 1,000 Psch

**01.08.0002 Erstellen von Mess- und Prüfprotokollen**
*** Pauschalposition
Erstellen von Mess- und Prüfprotokollen sowie
Bestätigung der normgerechten Errichtung. Lieferung von
Standbildern der Kameras mit den entsprechenden
Detektionsfeldern sowohl in Papierform als auch als
Datei (zweifach). Die Lieferung an den AG und das
Planungsbüro hat spätestens mit der Inbetriebnahme /
Übergabe zu erfolgen.
Menge: 1,000 Psch

**01.08.0003 Erstellung von Revisionsunterlagen „Lichtsignalanlage „ (LSA)**
*** Pauschalposition
Die Lieferung der Revisionsunterlagen soll in digitaler Form erfolgen.

Einmessung aller Ausrüstungs- und Anlagenteile der LSA wie z. B. Maste (mit Angaben „Normalmast“, „Ausleger- bzw. Peitschenmast“, „Kombimast mit/ohne Ausleger“), Steuergeräte und Verteilerschränke, Ziehschächte (mit Angabe Werkstoff und Abmessung), Rohrstrecken (mit Angabe Werkstoff, Anzahl und Dimension), Kabel (mit Angabe Kabeltyp und Adernzahl) wobei eine kostenpflichtige Einholung dieser Angabe über den LSA- Liefer- bzw. Installationsbetrieb erforderlich ist, benachbarte bzw. kreuzende Leitungen (soweit sie freiliegen) etc. auf der Basis des Stadtkartenwerkes.
Menge: 1,000 Psch

#### Titel 01.09 LSA-Instandhaltung

##### Untertitel 01.09.1 LSA-Instandhaltung gem. Kostenblatt Anlage 1

**01.09.1.0001 Instandhaltung gem. Kostenblatt Anlage 1**
Instandhaltungs- und Wartungsarbeiten für die komplette
Lichtsignalanlage durchführen.
- nach DIN VDE 0832
- gemäß gültigem Rahmeninstandsetzungsvertrag für LSA
- entsprechend dem gültigen Kostenblatt für Wartung und
  Instandhaltung (Anlage 1 zum Instandhaltungsvertrag).
Menge: 120,000 Mt

##### Untertitel 01.09.2 Sonstige LSA-Instandhaltungs- und Anpassungsleistungen

**01.09.2.0001 Kostenpauschale Fahrer Einsatzwagen**
Lohnkostenpauschale einschl. aller Zuschläge für Hin-
und Rückfahrt zur/von der Einsatzstelle zur Beseitigung
einer Störung außerhalb der Wartungsintervalle für den
Fahrer des Einsatzwagens gemäß Anlage 2 des
Wartungsvertrages -Lichtzeichenanlagen -.
.
Menge: 40,000 St

**01.09.2.0002 Kostenpauschale für Einsatzwagen ohne Fahrer**
Kostenpauschale eines Einsatzwagens einschl.
Vorhaltung-, Reparatur- und Betriebsstoffkosten sowie sämtliche Zuschläge (ohne Fahrer) für jeden Einsatz .
Menge: 40,000 St

**01.09.2.0003 Kostenpauschale für eine weitere Arbeitskraft**
Lohnkostenpauschale wie vor, jedoch für eine weitere
Arbeitskraft in begründeten Fällen gemäß Anlage 2 des
Wartungsvertrages - Lichtzeichenanlagen -.
Menge: 20,000 St

**01.09.2.0004 Übernachtung für eine Person**
Kostenpauschale für Übernachtung an Ort des Einsatzes
(in begründeten Fällen) für eine Person
Menge: 4,000 St

**01.09.2.0005 Stundenverrechnungssatz werktags (Mo-Sa) 06.00 - 16.00 Uhr**
Menge: 48,000 St

**01.09.2.0006 Stundenverrechnungssatz werktags (Mo-Sa) 16.00 - 22.00 Uhr**
Menge: 16,000 St

**01.09.2.0007 Stundenverrechnungssatz werktags (Mo-Sa) 22.00 - 06.00 Uhr**
Menge: 8,000 St

**01.09.2.0008 Stundenverrechnungssatz sonn- und feiertags**
Menge: 40,000 St

**01.09.2.0009 Änderung von bis zu 20 Programmparametern / Schaltzeiten**
Menge: 16,000 St

**01.09.2.0010 Änderungs des Festzeitprogramms**
Menge: 8,000 St

**01.09.2.0011 Änderun/Ergänzung in der Logik**
Menge: 16,000 St

**01.09.2.0012 Änderung/Ergänzung von bis zu 4 Phasenübergängen**
Menge: 4,000 St

**01.09.2.0013 Änderung/Ergänzung von bis zu 4 Anf- oder Verlängerungsbed. i.d. Logik**
Menge: 4,000 St

**01.09.2.0014 Änderung/Ergänzung der Zwischenzeiten für 2 Signalgruppen4**
Menge: 4,000 St

**01.09.2.0015 Änderung/Ergänzung der Konfigurationsdaten für 1 Signalgruppe**
Menge: 8,000 St
